# Sanierung Turn- und Schwimmhalle Schwarzenfeld
Angebotsaufforderung (GAEB 90, DA83)
Währung: EUR
Auftraggeber: Markt Schwarzenfeld

## Angebotseinholung Stand 06.02.2026
Datum: 06.02.26

### 1 Turn- und Schwimmhalle

*Hinweis*
Baubeschreibung

Instandsetzung der Zweifachsporthalle "TUS
Schwarzenfeld"

Der Markt Schwarzenfeld saniert ab Juni 2025 die
Zweifachturnhalle.

1. Baugrundstück:
An der Bahnhofstraße im Schulzentrum von Schwarzenfeld
direkt über dem neu
sanierten Hallenbad.

2. Zufahrt :
Das Baugrundstück ist über die Bahnhofstraße frei
erreichbar;
über FFW-Zufahrt zur Schwimmhalle.

3. Umfang der Leistungen:
Instandsetzung der Zweifachturnhalle.
In der Turn- und Schwimmhalle werden folgende Arbeiten
ausgeführt:

Wand / Boden Fliesenarbeiten gemäß DIN 18352
Abdichtungsarbeiten gemäß DIN 18195 und DIN 18534

Bodenaufbau: - Ausgleich-Gefälleestrich
   - KSK-Kaltselbstklebebahn
   -  Wärmedämmung
   - Fußbodenheizung
   -  Heizestrich
   - Verbundabdichtung
   - Fliesenbelag

4. Baustraße - Baustelleneinrichtungsflächen :
Anfahrt erfolgt über den Parkplatz zur Schwimmhalle,
Als Außenanlagenfläche kann der Bereich vor dem
Haupteingang der Sporthalle mit einer Fläche von ca.
100 m2 genutzt werden.

5. Bauzeit:
    - Ausführung der Arbeiten :  Wandfliesen ca. April
bis Juni
  Bodenfliesen ca. Juni bis August

   -  Restarbeiten und Übergabe der fertigen Halle:
30.09.2026

6. Sonstiges :
Unklarheiten z.LV können über die Aumass Plattform
angefragt werden.

Die beteiligten Firmen sind verpflichtet, weitestgehend
lärm- und staubfrei zu arbeiten und Rücksicht auf die
Nachbarschaft zu nehmen. Der Schulbetrieb, der direkt
angrenzenden Grund- und Hauptschule darf nicht
beeinträchtigt werden; ebenso der vor der
Baustellenzufahrt stattfindende Bus- und Fahrverkehr.
Ebenso dürfen Zufahrts- und Anfahrts- und
Feuerwehrzufahrtsflächen nicht verstellt werden.
Der Schulbetrieb der angrenzenden Schulen sowie der
Pausenhof dürfen nicht beeinträchtigt werden.
Störende Baumaßnahmen sind mit der Schulleitung
abzustimmen.

Sämtliche Maßnahmen sind mit der Bauleitung
abzusprechen.
Außer den ausgewiesenen Baustelleneinrichtungs- und
Lagerflächen dürfen die sonstigen bestehenden
Parkflächen nicht herangezogen werden.

*Hinweis*
Vorbemerkungen

Dem Bieter wird empfohlen, beim Planer/Bauleiter
Einsicht in die Planungsunterlagen zu nehmen und sich
mit den örtlichen Gegebenheiten auf der Baustelle
vertraut zu machen.

Verdingungsgrundlagen:

Die relevanten Gesetze und Verordnungen.
Die anerkannten Regeln der Technik.
Der Ausschreibungstext nebst Vorbemerkungen.
Die VOB neuste Ausgabe
Die gültigen DIN/EN-Normen und Merkblätter sowie
Regelwerke von ZDB / BG / GUV / DGfdB / KOK / FINA
jeweils neuester Fassung gemäß nachfolgender
Auflistung.

Vorbemerkungen Fliesen- und Plattenarbeiten
Normen / Merkblätter / Regelwerke / Vorgaben

DIN-/EN-Normen:

Bezugsquelle: Beuth Verlag GmbH, Burggrafenstraße 6,
10787 Berlin, Tel: 030/2601-2260 ; Fax: - 1260,
www.beuth.de, info@beuth.de

ATV DIN 18 299
Allgemeine Regelungen für Bauarbeiten jeder Art

ATV DIN 18 352
Fliesen -und Plattenarbeiten

ATV DIN 18 350
Putz- und Stuckarbeiten

ATV DIN 18 353
Estricharbeiten

DIN EN 14411 Gruppe A I
Stranggepresste keramische Fliesen und Platten

DIN EN 14411 Gruppe A II a-Teil 1
Stranggepresste keramische Fliesen und Platten

DIN EN 14411 Gruppe B I a + B I b
Trockengepresste keramische Fliesen und Platten mit
niedriger Wasseraufnahme

DIN EN 14411 Gruppe B III
Trockengepresste keramische Fliesen und Platten

ZDB - Merkblätter:

Herausgeber: Fachverband des deutschen Fliesengewerbes
im Zentralverband des Deutschen Baugewerbes,
Kronenstraße 55-58, 10117 Berlin-Mitte, Tel.:
030-20314-0; Fax: 419
www.fachverband-fliesen.de, info@fachverband-fliesen.de
Bezugsquelle: Verlagsgesellschaft Rudolf Müller,
Baufachinformationen GmbH,
Stolberger Str. 84, 50933 Köln, Tel: 0221/5497-127;
Fax: 130

Keramische Fliesen und Platten, Naturwerkstein und
Betonwerkstein auf beheizten, zementgebundenen
Fußbodenkonstruktionen.
Keramische Fliesen und Platten, Naturwerkstein und
Betonwerkstein auf zementgebundenen
Fußbodenkonstruktionen mit Dämmschichten.

Belagskonstruktionen mit Fliesen und Platten außerhalb
von Gebäuden.

Hinweise für die Ausführung von Abdichtungen im Verbund
mit Bekleidungen und Belägen aus Fliesen und Platten
für Innen- und Außenbereiche.

Bewegungsfugen in Bekleidungen und Belägen aus Fliesen
und Platten.

Keramische Beläge im Schwimmbadbau - Hinweise für
Planung und Ausführung.

Mechanisch hoch belastbare keramische Bodenbeläge.

Keramische Fliesen und Platten, Naturwerkstein und
Betonwerkstein auf calciumsulfatgebundenen Estrichen.

Hinweise und Erläuterungen zu Wärme- und
Schallschutzmaßnahmen bei Fußbodenkonstruktionen mit
Belägen aus Fliesen und Platten.

Toleranzen im Hochbau nach DIN 18 201 und DIN 18 202.

Höhendifferenzen in keramischen Belägen und
Natursteinbelägen.

BG-Merkblätter:
Herausgeber: HVBG - Hauptverband der gewerblichen
Berufsgenossenschaften, Alte Heerstr. 111, 53754 St.
Augustin, Tel.: 0224-231-0 www.hvbg.de
Bezugsquelle: Carl Heymanns Verlag KG, Luxemburger Str.
449, 50939 Köln, Tel.: 0221-512270 ; Fax.
0221-94373-603,  www.heymanns.com

GUV-Merkblätter:
Herausgeber: BUK-Bundesverband der Unfallklassen,
Fockensteinerstr. 1, 81539 München, Tel.: 089/62272-0;
Fax: 089/62272-111,  www.unfallkassen.de -
Bezugsquelle: Unfallversicherungsträger der
Bundesländer bzw. Eigenunfallversicherung diverser
Städte.

GUV 18.14  Sicherheitsregeln für Bäder oder BG ZH 1/111

GUV 26.17  Merkblatt für Bodenbeläge für nassbelastete
Barfußbereiche

BGI 561  Merkblatt für Treppen oder GUV  26.19

BGR 132 Richtlinien für die Vermeidung von Zündgefahren
infolge elektrostatischer Aufladungen - Richtlinien
"Statische Elektrizität" oder GUV 19.7

BGR 181 Merkblatt für Fußböden in Arbeitsräumen und
Arbeitsbereichen mit Rutschgefahr oder GUV 26.18

Weitere Richtlinien, Regeln und Arbeitsblätter:

KOK-Richtlinien für den Bäderbau
Baurichtlinien für medizinische Bäder
Bezugsquelle: Bundesfachverband öffentliche Bäder e.V.

Postfach 340201, 45074 Essen
Tel: 0201/87969-0; Fax: 20 ; www.boeb.de

FINA-Regeln + Handbücher des Deutschen Schwimmverbandes
e.V., Korbacher Str. 93, 34132 Kassel,
Tel.: 0561-94083-0; Fax: 15 ; www.dsv.de .
Bezugsquelle: DSV-Wirtschaftsdienst GmbH, Habacher Str.
1, 81377 München, Tel.: 089-7191031 .

AGI-Arbeitsblätter der Arbeitsgemeinschaft Industriebau
e.V. Schiffgraben 37, 30175 Hannover, Tel..
0511/991034-0; Fax: 2  www.agi-online.de.
Bezugsquelle: Callwey Verlag, Leser-Service, Heuriedweg
19, 88131 Lindau, Tel.: 08382-947703;
Fax: 08382-963193;  www.callwey.de

Qualitätsanforderungen der baukeramischen Produkte:

Die in dieser Leistungsbeschreibung aufgeführten
keramischen Belagsmaterialien müssen folgende
Qualitätseigenschaften und Merkmale bieten:

- pflegeleicht
- frostsicher und wetterbeständig für alle
Steinzeugprodukte
- farb- und lichtecht
- säurebeständig gemäß Produktnorm
- laugenbeständig gemäß Produktnorm
- ritzfest
- bakteriologisch unbedenklich
- nichtbrennbar - keine Schwelgasbildung
- antistatisch
- geruchsfrei
- druck- und stoßfest
- unverrottbar
- wärmespeichernd und wärmeleitend
- umweltfreundlich
- baubiologisch unbedenklich
- hygienisch

Vorlage für die Ausschreibung / Gleichwertigkeit:
Deutsche Steinzug Keramik GmbH
mit der Marke AGROB BUCHTAL

Es wird darauf hingewiesen, dass wegen evtl.
Qualitäts-, Farb- und Dimensionsunterschiede keine
gemischten Fabrikate angeboten werden dürfen.
Alternativangebote müssen in Materialgüte, in Farbe und
Oberfläche absolut gleichwertig sein. Die
Gleichwertigkeit ist nachzuweisen.

#### 1.1 Baustelleneinrichtung

**1.1.1 Einrichtung, Vorhalten und Räumen der Baustelle**
Einrichtung, Vorhalten und Räumen der Baustelle

a)  Liefern, Aufbauen, Vorhalten und Räumen der
Baustelleneinrichtung
 für alle Leistungen des Auftragnehmers, die vertraglic
geschuldet
 sind. Einschl. aller Leistungen die zur Durchführung
der vertraglichen
 Leistungen notwendig werden, wie Freimachen des
Geländes,
 Herstellen der erforderlichen Lager- und Arbeitsplätze
und der Container.
b)  Geländeflächen, auf denen sich
Baustelleneinrichtungen befunden
 haben, sind dem früheren Zustand ( ursprünglicher
Zustand )
 entsprechend wieder herzustellen. Der Umfang der
Baustelleneinrichtung
 ist den Anforderungen der BGBAU anzupassen, einschl.
aller Aufenthaltsräume.
c)  Der Auftragnehmer hat vor Beginn der Baumaßnahme
einen Baustelleinrichtungsplan vorzulegen. Dieser ist mit der
Bauleitung abzustimmen.
 Der Einrichtungsplan im M 1:500 muss folgende Angaben
enthalten:
 - Anzahl und Lage der Baustellenunterkünfte, Magazine
und
  Lagerplätze;
 -  Standort sonstiger stationärer Baumaschinen;
 -  Baustellenzufahrt, Geh- und Fahrverkehr;
 -  Entsorgungseinrichtungen und Container;
d)  Vorhaltezeit:
 Für die Dauer der vertraglich geschuldeten Leistung:
 Zeitraum:  04 / 2026 - 08 / 2026
Menge: 1,000 psch

**1.1.2 Tägliche Baustellenreinigung**
Tägliche Baustellenreinigung
Angesichts der ständig zunehmenden Müllproblematik ist
es verbindlich Sache des Auftragnehmers, die Baustelle
in seinem Aufgabenbereich grundsätzlich täglich und
sauber zu reinigen. Anfallendes Verpackungsmaterial ist
ebenfalls täglich zu entfernen.
Es wird ausdrücklich darauf hingewiesen, daß gemäß
VOB/C die Müll- und Bauschuttentfernung eine
Nebenleistung ohne Vergütungsanspruch des
Auftragnehmers ist. Somit ist auf Aufforderung des
Bauherrn bzw. des Architekten damit zu rechnen, daß die
Baustelle täglich zu reinigen ist.
Die Position dient also zur Erfassung der Kosten, die
dem Auftragnehmer dadurch entstehen, daß die Baustelle
täglich zu reinigen ist.
Die Nebenleistung gemäß VOB/C, also der grundsätzlichen
Bauschutt
entfernung, wird ausdrücklich hiermit nicht vergütet.
Menge: 1,000 psch

#### 1.2 Vorbereitende Arbeiten

**1.2.1 Untergrundausgleich Wand**
Untergrundausgleich Wand
Untergrundausgleich im Wandbereich als Spachtelung,
lot- und fluchtrecht.
Dicke:  ca. 5 mm( im Mittel)
Material:  Ardex AM 100 oder gleichwertig

  '..................................................'
  (Fabrikat vom Bieter einzutragen)
Menge: 100,000 m2

**1.2.2 Zulage Oberflächentoleranzen**
Zulage Oberflächentoleranzen
Zulage für geringere Oberflächentoleranzen als nach DIN
18202 zulässig.
Mindestens der 1/2 Wert der DIN 18202 ist einzuhalten.
Zulage zu: Pos. 1.2.1
Menge: 100,000 m2

**1.2.3 Untergrundausgleich Bodenbereich**
Untergrundausgleich Bodenbereich
Untergrundausgleich / Gefällespachtelung im
Bodenbereich mit selbstverlaufender
Ausgleichspachtelmasse
Untergrund: Beton / Estrich
Dicke:  5 mm (im Mittel)
Material:  Ardex AM 100 oder gleichwertig

  '..................................................'
  (Fabrikat vom Bieter einzutragen)
Menge: 100,000 m2

**1.2.4 Zulage Oberflächentoleranzen**
Zulage Oberflächentoleranzen
Zulage für geringere Oberflächentoleranzen als nach DIN
18202 zulässig.
Mindestens der 1/2 Wert der DIN 18202 ist einzuhalten.

Zulage zu: Pos. 1.2.3
Menge: 100,000 m2

**1.2.5 Untergrundausgleich Bodenbereich**
Untergrundausgleich Bodenbereich
Untergrundausgleich / Gefällespachtelung im
Bodenbereich mit selbstverlaufender
Ausgleichspachtelmasse
Untergrund: Beton / Estrich
Dicke:  10 mm (im Mittel)
Material:  Ardex AM 100 oder gleichwertig

  '..................................................'
  (Fabrikat vom Bieter einzutragen)
Menge: 100,000 m2

**1.2.6 Zulage Oberflächentoleranzen**
Zulage Oberflächentoleranzen
Zulage für geringere Oberflächentoleranzen als nach DIN
18202 zulässig.
Mindestens der 1/2 Wert der DIN 18202 ist einzuhalten.
Zulage zu: Pos. 1.2.5
Menge: 100,000 m2

#### 1.3 Abdichtungsarbeiten DIN 18195 - untere Abdichtungsebene

**1.3.1 Untergrund reinigen, waagrechte Flächen**
Untergrund reinigen, waagrechte Flächen
Waagrechte Betonflächen reinigen für Voranstrich.
Schuttmaterial wird Eigentum des AN und ist zu
entsorgen.
Ort:  Alle Bauteile EG - waagrecht
Untergrund:  Verbundestrich / Betondecken
Besonderheit: Spitze Einschlüsse und scharfe Kanten
sind zu entfernen.
Menge: 250,000 m2

**1.3.2 Untergrund reinigen, senkrechte Flächen**
Untergrund reinigen, senkrechte Flächen
Senkrechte Betonflächen reinigen für Voranstrich
Aufkantungen, Sockelflächen, h = 11 bis 20 cm,
Wandflächen
Schuttmaterial geht in Besitz des AN über und ist zu
entsorgen.
Ort: Alle Bauteile EG - senkrecht
Untergrund: Betonwände/Stützen Bestand
Abwicklung:  ca. 200 m
Menge: 40,000 m2

**1.3.3 Grundierung aufbringen, waagrechte Flächen**
Grundierung aufbringen, waagrechte Flächen
Liefern und anbringen einer Grundierung auf trockenen
und leicht feuchten Untergründen.
Einbauort:  EG - waagrechte Estrichflächen, alle
Bauteile
Untergrund:  Zementestriche CT-C 35 - F5 /Betondecken

Material:  Lösungsmittelfreier gebrauchsfertiger
Voranstrich
  auf Kautschuk, Bitumenbasis nach DIN 18195-2
  Tabelle 1
Fabrikat:  z.B. Ardex BM-P, KSK Primer oder
gleichwertig
  Einbau nach Herstellervorschrift
Materialbedarf:  ca. 0,15 - 0,30 l/m2
Dichte:  ca. 1,0 l/kg.

Angebotenes Fabrikat:
'........................................'
  (vom Bieter einzutragen)
Menge: 250,000 m2

**1.3.4 Grundierung aufbringen, senkrechte Flächen**
Grundierung aufbringen, senkrechte Flächen
Liefern und anbringen einer Grundierung auf trockenen
und leicht feuchten
Untergründen.
Einbauort:  senkrechte Wandflächen
Untergrund:  KS-Mauerwerk / Mauerwerk verputzt / Beton

Material:  Lösungsmittelfreier gebrauchsfertiger
Voranstrich
  auf Kautschuk, Bitumenbasis nach DIN 18195-2
  Tabelle 1
Fabrikat:  z.B. Ardex BM-P, KSK Primer oder
gleichwertig
  Einbau nach Herstellervorschrift
Materialbedarf:  ca. 0,15 - 0,30 l/m2
Dichte:  ca. 1,0 l/kg
Abwicklung:  ca. 300 m

Angebotenes Fabrikat:
'........................................'
  (vom Bieter einzutragen)
Menge: 40,000 m2

**1.3.5 Abdichtung Estrich / Bodenplatte**
Abdichtung Estrich / Bodenplatte
Liefern und Einbau  von kaltselbstklebenden
Bitumendichtunsgbahnen auf waagrechten Betonflächen und
Verbundestrich im Gefälle
Einbauort:  EG, Beckenumgang, Duschen
Untergrund:  Zementestrich CT-C35-F5
  Bodenplatte
Material:  kalt-selbstklebende Bitumendichtungsbahn
  (KSK)
Fabrikat:  ARDEX BM  oder gleichwertiges Material
Materialbedarf :  ca. 1,1m2 je 1m2 Abdichtungsfläche
Gewicht:  ca. 1,8kg/m2
Dicke:  1,6 mm
Verarbeitung:  -5° C bis +30°C
  Temperaturbeständigkeit (DIN 52123) >=+70°C
  Rissüberbrückung/E DIN 28052-6) >= 5mm
Baustoffklasse:  B2
Einbau nach Herstellervorschriften.

Angebotenes Fabrikat:
'........................................'
  (vom Bieter einzutragen)
Menge: 250,000 m2

**1.3.6 Abdichung senkrechte Flächen**
Abdichtung senkrechte Flächen
Liefern und Einbau von kalt-selbstklebenden
Bitumendichtungsbahnen,
wie in Vorposition beschrieben, jedoch:
Auf senkrechten Betonflächen, Aufkantungen, Sockeln aus
Mauerwerk
Ort:  EG, Beckenumgang, Duschen
Untergrund: Stahlbeton, KS-Mauerwerk
Einbauhöhe: h = 11 bis 20 cm OKR
Gesamtlänge: ca. 300 m
Die waagrechten Bahnen werden an den Aufkantungen
hochgezogen. Ausbildung von Hohlkehlen in gesonderter
Position.
Menge: 40,000 m2

**1.3.7 Zulage Hohlkehlen**
Zulage Hohlkehlen
Zulage zu den Voranstrichen und Bodenabdichtungen für
die Ausbildung von Hohlkehlen zwischen waagrechten und
senkrechten Flächen entsprechend dem
Abdichtungssystemen inkl. vorbereiten des Untergrundes,
entgraten der Kanten.
Voranstrich:  Ardex BM-P KSK Primer
Abdichtungsbahn:  Ardex BM (KSK)
Ort:  Alle Bauteile, EG
Zulage zu Position:  1.3.5 und 1.3.6
Material:  Ardex S33 oder gleichwertig

angebotenes Material:
'........................................'
  (vom Bieter einzutragen)
Menge: 200,000 m

**1.3.8 Zulage Eckausbildungen**
Zulage Eckausbildungen
Zulage zu den Voranstrichen, Bodenabdichtungen und
Hohlkehlen für die Eckausbildung, Innen-und Außenecken
in unterschiedlichen Winkelgraden entsprechend dem
Abdichtungssystem inkl. Vorbereiten des Untergrundes,
entgraten der Kanten.
Ort:  EG, Beckenumgang, Duschen
Voranstrich: Ardex BM-P KSK Primer
Abdichtungsbahn:  Ardex BM KSK
Höhe:  11 bis 20 cm
Zulage zu: Pos 1.3.5 und 1.3.6
Menge: 40,000 St

**1.3.9 Eindichten Entwässerungselemente**
Eindichten Entwässerungselemente
Andichten und Einarbeiten von Entwässerungselementen
Entwässerungselemente: Bodenabläufe, Gullys, Rinnen
Einbauort:  Alle Bauteile und Geschosse
Anschlussart:  mit Klebeflansch bzw. Klemmflansch für

  Bitumendichtungsbahn
Größe d. Bodenablaufs: ca. 15 x 15 cm, bis DN 125
Menge: 12,000 St

**1.3.10 Eindichten Entwässerungselemente**
Eindichten Entwässerungselemente
Andichten und Einarbeiten von Entwässerungselementen
Entwässerungselemente: Bodenabläufe, Gullys, Rinnen
Einbauort:  Alle Bauteile und Geschosse
Anschlussart:  mit Klebeflansch bzw. Klemmflansch für

  Bitumendichtungsbahn
Länge der Rinnen:  ca. 40 m
Menge: 40,000 m

**1.3.11 Voranstrich bei STB-Stützen**
Voranstrich bei STB Stützen
Liefern und Anbringen eines Voranstrichs auf trockenen
und leicht feuchten
Untergründen.
Einbauort: EG, Beckenumgang, Duschen
  Sockel der Stahlbetonstützen
  h = ca. 12 - 15 cm
Untergrund : Stahlbeton
Material:  Lösungsmittelfreier gebrauchsfertiger
Voranstrich
  auf Kautschuk, Bitumenbasis nach DIN 18195-2
  Tabelle 1
Fabrikat:  z.B. Ardex BM-P, KSK Primer oder
gleichwertig
  Einbau nach Herstellervorschrift
Materialbedarf:  ca. 0,15 - 0,30 l/m2
Dichte:  ca. 1,0 l/kg

Angebotenes Fabrikat:
'........................................'
  (vom Bieter einzutragen)
Menge: 10,000 m

**1.3.12 Abdichtung bei STB-Stützen**
Abdichtung bei STB Stützen
Liefern und Einbau von kalt-selbstklebenden
Bitumendichtungsbahnen im
Bereich von Stützen.
Einbauort:  EG, Stahlbetonstützen
Material:  Kaltselbstklebende Bitumendichtungsbahn
(KSK)
Fabrikat:  ARDEX BM  oder gleichwertig
Materialbedarf :  ca. 1,1 m2 je 1m2 Abdichtunsgfläche
Gewicht:  ca. 1,8 kg/m2
Dicke:  1,6 mm
Verabeitung:  -5° C bis +30°C
  Temperaturbeständigkeit (DIN 52123) >=+70°C
  Rissüberbrückung/E DIN 28052-6) >= 5 mm
Baustoffklasse:  B2
Einbau nach Herstellervorschriften

angebotenes Material:
'........................................'
  (vom Bieter einzutragen)

inkl. Ausbildung von radialen Hohlkehlen, wie in Pos
1.3.7 beschrieben
jedoch radial  um den Stützenfuß, d= 25 cm
inkl. Anpassung an die anschließenden  waagrechten
Bodenabdichtungsflächen
Menge: 10,000 m

**1.3.13 Vlieskaschiertes Putzträgerband**
Vlieskaschiertes Putzträgerband
Vlieskaschiertes Putzträgerband liefern und auf die zu
überfliesende
Kaltschweißbahn aufkleben.
Für die Verarbeitung gelten die Empfehlungen des
Herstellers
Einbauort:  EG - verputzte Wandflächen
Material:  Ardex BM-V10 oder gleichwertig

angebotenes Fabrikat:
'........................................'
  (vom Bieter einzutragen)
Menge: 200,000 m

**1.3.14 Verschweißungsband**
Verschweißungsband
Verschweißungsband liefern und auf vorgestrichene
Wandflächen vollflächig aufkleben; im Wandbereich als
Wannenausbildung.
Für die Verarbeitung gelten die Empfehlungen des
Herstellers.
Einbauort:  EG-Wandflächen / Sockel
Untergrund:  Stahlbeton, Kalkzementputz
Material:  Ardex- BM-T 10 - Verschweißungsband
  oder gleichwertig

angebotenes Fabrikat:
'........................................'
  (vom Bieter einzutragen)
Menge: 100,000 m

**1.3.15 Außenspachtel auf Betonflächen**
Außenspachtel auf Betonflächen
Außenspachtel mit Grundierung auf festen, tragfähigen
und trennmittelfreien Untergrund auftragen zum
Ausgleich von Unebenheiten im Bestand.
Einbauort:  bestehende Betonwände
Material:  Ardex- K 301 - Außenspachtel
  oder gleichwertig

angebotenes Fabrikat:
'........................................'
  (vom Bieter einzutragen)

Schichtdicke:  2 - 5 mm
Grundierung:  Ardex P 4 oder gleichwertig.

angebotenes Fabrikat:
'........................................'
  (vom Bieter einzutragen)
Menge: 10,000 m2

#### 1.4 Abdichtungsarbeiten DIN 18534 (obere Abdichtungsebene)

**1.4.1 Messung der Restfeuchte**
Messung der Restfeuchte
Messung der Restfeuchte des zu belegenden Untergrundes,
z.B. Estrich, etc., mittels der CM-Messmethode, incl.
Wiederholungsmessung; ein Messprotokoll ist
anzufertigen.
Ausführung in allen Bauteilen und Geschossen nach
Anordnung durch die Bauleitung.
Menge: 10,000 St

**1.4.2 Schutz von Wand- und Bodenbelägen im Bereich von Einbauteilen**
Schutz von Wand- und Bodenbelägen im Bereich von
Einbauteilen
Liefern und Verlegen und Vorhalten von Folien zum
Schutz von Wand- und Bodenbelägen im Bereich von
Einbauteilen mittels PE-Folie d = 0,1 mm, fixiert,
einschl. späterem Rückbau und fachgerechter Entsorgung
nach Anordnung durch Bauleitung.
Material bleibt Eigentum des AN
Menge: 200,000 m2

**1.4.3 Grundierung Boden**
Grundierung Boden
Liefern und aufbringen einer Haft- Grundierdispersion
auf trockenen und
festen Untergründen.

Einbauort:  EG, OG
Untergrund: Zementestriche,  CT-C 35 - F5
Material:  Lösungsmittelfreie Kunstharzdispersion
Materialbedarf: ca. 50g/m2

Fabrikat:  z.B. Ardex P51 oder gleichwertig

  '........................................'
  (vom Bieter einzutragen)
Menge: 640,000 m2

**1.4.4 Spachtelung Boden**
Spachtelung Boden
Liefern und aufbringen einer Spachtelung auf
grundierten Untergründen in
Teilbereichen zum Ausgleich von Unebenheiten.

Einbauort:  EG, OG
Untergrund: Zementestriche,  CT-C 35 - F5
  Haft- und Grunddispersion
Material:  Zement-Basis
Materialbedarf: ca. 1,4 kg/m2/mm
Schichtstärke: 2 - 8 mm
  im Mittel 5 mm

Fabrikat:  z.B. Ardex AM 100 oder gleichwertig

  '........................................'
  (vom Bieter einzutragen)
Menge: 100,000 m2

**1.4.5 Verbundabdichtung Boden - im Gefälle**
Verbundabdichtung Boden - im Gefälle
Hauptposition: Herstellen, liefern und Aufbringen der
Verbundabdichtung gemäß DIN 18534 an Bodenflächen im
gesamten mit Fliesen / Platten zu belegenden Bereich,
gemäß dem ZDB Merkblatt Klasse B und
Verarbeitungsrichtlinien des Systemanbieters. Incl.
Untergrundvorbehandlung (Grundierung);
Die gemeinsame Verwendbarkeit von Verbundabdichtung und
Verlegematerial (Dünnbettmörtel) ist durch ein
allgemeines bauaufsichtliches Prüfzeugnis
nachzuweisen.

Einbauort:  Hallenbad: Beckenumgang
  Dusche D+H+barrierefrei
  Turnhalle: Dusche D+H,
Untergrund:  Zementestrich nach DIN 18 560
  Haft- und Grunddispersion, Spachtelung
Verlegung:  im Gefälle 1 - 2%
Anforderung: W3-I
Material:  Kunststoff-Mörtel Kombination
  einkomponentige, flexible, rissüberbrückende
  Dichtschlämme vergütet für Schwimmbäder
Schichtstärke: 2,5 mm Nassschichtdicke/2 Aufträge
Materialbedarf: ca. 2,5kg/m2
Verarbeitung: In spachtelfähiger Konsistenz
 Zwei Aufträge mit Naßfilmschichtstärke von 1,2 mm
 erforderliche Trockenfilmschichtstärke mind. 2,0 mm

Fabrikat:  z.B. Ardex S 7 PLUS W oder gleichwertig

  '........................................'
  (vom Bieter einzutragen)
Menge: 240,000 m2

**1.4.6 Verbundabdichtung Boden - waagrecht**
Verbundabdichtung Boden - waagrecht
Verbundabdichtung wie vor, jedoch auf waagrechte
Bodenflächen.

Einbauort:  Hallenbad:  Umkleide Damen + Herren,
Wand:  WC Damen + Herren + Barrierefrei,
  Barfußbereich Damen + Herren,
  Lehrkraft + Umkleide Lehrkraft,
  Umkleide Barrierefrei usw.
 Turnhalle:  Umkleide Damen + Herren, WC D + H
  Abstellraum, WC D + H,
  Umkl. Lehrkraft usw.
Untergrund:  Zementestrich nach DIN 18 560
Verlegung: waagrecht;
Anforderung: W3-I
Material:  Kunststoff-Mörtel Kombination
  einkomponentige, flexible, rissüberbrückende
  Dichtschlämme vergütet für Schwimmbäder
Schichtstärke: 2,5 mm Nassschichtdicke/2 Aufträge
Materialbedarf: ca. 2,5kg/m2
Verarbeitung: In spachtelfähiger Konsistenz
 Zwei Aufträge mit Naßfilmschichtstärke von 1,2 mm
 erforderliche Trockenfilmschichtstärke mind. 2,0 mm

Fabrikat:  z.B. Ardex S 7 PLUS W oder gleichwertig

  '........................................'
  (vom Bieter einzutragen)
Menge: 400,000 m2

**1.4.7 Grundierung Wände**
Grundierung Wände
Liefern und aufbringen einer Haft- Grundierdispersion
auf trockenen und
festen Untergründen.

Einbauort: EG, OG
Untergrund: Kalkzementputz / Zementboard
Material:  Lösungsmittelfreie Kunstharzdispersion
Materialbedarf: ca. 50g/m2

Fabrikat:  z.B. Ardex P51 oder gleichwertig

  '........................................'
  (vom Bieter einzutragen)
Menge: 220,000 m2

**1.4.8 Spachtelung Wände**
Spachtelung Wände
Liefern und aufbringen einer Spachtelung auf
grundierten Untergründen in
Teilbereichen zum Ausgleich von Unebenheiten.

Einbauort: EG, OG
Anforderung: W3-I
Untergrund: Wände - Kalkzementputz / Zementboard
  Haft- Grundierdispersion
Material:  Zement-Basis
Materialbedarf: ca. 1,4 kg/m2/mm
Schichtstärke: 2 - 8 mm
  im Mittel 5 mm

Fabrikat:  z.B. Ardex AM 100 oder gleichwertig

  '........................................'
  (vom Bieter einzutragen)
Menge: 50,000 m2

**1.4.9 Verbundabdichtung Wand**
Verbundabdichtung Wand
Hauptposition: Herstellen, liefern und Aufbringen der
Verbundabdichtung an Wandflächen im gesamten mit
Fliesen / Platten zu belegenden Bereich, gemäß dem ZDB
Merkblatt Klasse B und Verarbeitungsrichtlinien des
Systemanbieters. Incl. Untergrundvorbehandlung
(Grundierung);
Die gemeinsame Verwendbarkeit von Verbundabdichtung und
Verlegematerial (Dünnbettmörtel) ist durch ein
allgemeines bauaufsichtliches Prüfzeugnis nachzuweisen.
Einbauort:  Hallenbad:  Umkleide Damen + Herren,
Wand:  WC Damen + Herren + Barrierefrei,
  Dusche Damen und Herren,
  Barfußbereich Damen + Herren,
  Lehrkraft + Umkleide Lehrkraft,
  Umkleide Barrierefrei, usw.
 Turnhalle:  Umkleide Damen + Herren, WC D + H
  Dusche Damen und Herren, Bad Lehrkraft
  Abstellraum, WC D + H, Umkl. Lehrkraft, usw.
Untergrund:  Kalk-Zement-Putz / Zementputz
Anforderung: W3-I
Material:  Kunststoff-Mörtel Kombination
  einkomponentige, flexible, rissüberbrückende
  Dichtschlämme vergütet für Schwimmbäder
Schichtstärke: 2,5 mm Nassschichtdicke/2 Aufträge
Materialbedarf: ca. 2,5kg/m2
Verarbeitung: In spachtelfähiger Konsistenz
 Zwei Aufträge mit Naßfilmschichtstärke von 1,2 mm
 erforderliche Trockenfilmschichtstärke mind. 2,0 mm

Fabrikat:  z.B. Ardex S 7 PLUS W oder gleichwertig

  '........................................' (vom Bieter einzutragen)
Menge: 120,000 m2

**1.4.10 Verbundabdichtung Wand, wie vor**
Verbundabdichtung Wand, wie vor
Verbundabdichtung Wand wie vor, jedoch
Untergrund:  Cement-Boards
Material:  Kunststoff-Mörtel Kombination
  einkomponentige, flexible, rissüberbrückende
  Dichtschlämme vergütet für Schwimmbäder
Schichtstärke: 2,5 mm Nassschichtdicke/2 Aufträge
Materialbedarf: ca. 2,5kg/m2
Verarbeitung: In spachtelfähiger Konsistenz
 Zwei Aufträge mit Naßfilmschichtstärke von 1,2 mm
 erforderliche Trockenfilmschichtstärke mind. 2,0 mm

Fabrikat:  z.B. Ardex S 7 PLUS W oder gleichwertig

  '........................................' (vom Bieter einzutragen)
Menge: 100,000 m2

**1.4.11 Zulage - Abdichtung, senkrechte Aufkantungen**
Zulage - Abdichtung, senkrechte Aufkantungen
Zulage für Verbundabdichtung wie in der Hauptposition
berschrieben, liefern und einbauen, jedoch bei
senkrechten Aufkantungen und Betonsockeln,
h = 10 - 20 cm in allen Längen.
Ort:  wie in Hauptposition
Zulage zu:  Pos. 1.4.5+6 und 1.4.9+10
Angebotenes
Fabrikat:  '........................................'
  (vom Bieter einzutragen)
Menge: 60,000 m2

**1.4.12 Zulage - Abdichtung, waagrechte Aufkantungen**
Zulage - Abdichtung, waagrechte Aufkantungen
Zulage für Verbundabdichtung wie in der Hauptposition
beschrieben,
liefern und einbauen, jedoch bei waagrechten
Betonsockelflächen,
Aufkantungen h = 10 - 30 cm, in allen Längen.

Ort:  An allen Sockeln zB. der Spinte + Bänke:
  - Umkleide H+D, Barfußbereich, Aufenthaltsraum
  Personal
  - Umkleide Turnen H+D
Zulage zu:  Pos. 1.4.5+6 und 1.4.9+10

angebotenes Fabrikat:
'........................................'
  (vom Bieter einzutragen)
Menge: 45,000 m2

**1.4.13 Zulage - Armierung der Verbundabdichtung**
Zulage - Armierung der Verbundabdichtung
Zulage für das Herstellen, Liefern und Einbauen der
Armierung der Verbundabdichtung im Bereich von Kanten,
Materialübergängen etc. durch Einbettung von geeignetem
Glasgittergewebe, gemäß Herstellervorschrift fix und
fertig herstellen.

Ort:  wie in Hauptposition
Breite:  15 cm

angebotenes Fabrikat:
'........................................'
  (vom Bieter einzutragen)

Zulage:  Pos. 1.4.5+6 und 1.4.9+10
Menge: 15,000 m2

**1.4.14 Zulage - Dichtband an Bewegungsfugen**
Zulage - Dichtband an Bewegungsfugen
Wie in der Hauptposition beschrieben, jedoch Zulage für
Lieferung und Einbau eines Dichtbandes, 12 cm breit mit
Randgewebe, Einbau in die 1. Spachtelung einkleben und
mit der 2. Spachtelung vollflächig in die Dichtschicht
einbinden.

An den Bewegungsfugen und Übergängen der
Verbundabdichtung. Übergänge von waagrechten zu
senkrechten Flächen, Wandecken in unterschiedlichen
Winkeln, fachgerecht einarbeiten, Stöße verkleben,
einschließlich aller Anarbeitungen. Für die
Verarbeitung gelten die Empfehlungen des Herstellers.

Ort:  wie in Hauptposition
Material: Ardex SK 12 TRICOM-Dichtband 120
  oder gleichwertig

angebotenes Fabrikat:
'........................................'
  (vom Bieter einzutragen)

Zulage zu:  Pos. 1.4.5+6 und 1.4.9+10
Menge: 200,000 m

**1.4.15 Zulage - Dichtband Innenecke 90°**
Zulage - Dichtband Innenecke 90°
Wie in der Hauptposition beschrieben, jedoch Zulage für
Liefern und Einbau eines Dichtbands 12 cm breit mit
Randgewebe als Innenecke 90° konfektioniert oder vor
Ort gefertigt
Einbau in die 1. Spachtelung einkleben und mit der 2.
Spachtelung
vollflächig in die Dichtschicht einbinden.

Ort:  wie in Hauptposition
Material:  z. B. Ardex SK 90 TRICOM-Innenecke
  oder gleichwertig

angebotenes Fabrikat:
'........................................'
  (vom Bieter einzutragen)

Zulage zu:  Pos. 1.4.5+6 und 1.4.9+10
Menge: 40,000 St

**1.4.16 Zulage - Dichtband Außenecke 270°**
Zulage - Dichtband Außenecke 270°
Wie in der Hauptposition beschrieben, jedoch Zulage für
Lieferung und Einbau eines Dichtbands 12 cm breit mit
Randgewebe als Aussenecke 270° konfektioniert, oder vor
Ort gefertigt,
Sonst wie vor beschrieben.
Einbau in die 1. Spachtelung einkleben und mit der 2.
Spachtelung
vollflächig in die Dichtschicht einbinden.

Ort:  wie in Hauptposition
Material:  z. B. Ardex SK 270 TRICOM Außenecke
  oder gleichwertig

angebotenes Fabrikat:
'........................................'
  (vom Bieter einzutragen)

Zulage zu:  Pos. 1.4.5+6 und 1.4.9+10
Menge: 30,000 St

**1.4.17 Zulage - Dichtband Innen-Außenecke, unterschiedliche Winkel**
Zulage - Dichtband Innen-Außenecke, unterschiedliche
Winkel
Wie in der Hauptposition beschrieben, jedoch Zulage für
Lieferung und Einbau eines Dichtbands 12 cm breit mit
Randgewebe als Innen-Außenecke in unterschiedlichen
Winkeln, vor Ort nach Gebäudegeometrie gefertigt.
Einbau in die 1. Spachtelung einkleben und mit der 2.
Spachtelung
vollflächig in die Dichtschicht einbinden.

Ort:  wie in Hauptposition
Material: Ardex SK 120 TRICOM
  oder gleichwertig

angebotenes Fabrikat:
'........................................'
  (vom Bieter einzutragen)

Zulage zu:  Pos. 1.4.5+6 und 1.4.9+10
Menge: 20,000 St

**1.4.18 Zulage - Dichtmanschetten Rohreindichtung**
Zulage - Dichtmanschetten Rohreindichtung
Wie in der Hauptposition beschrieben, jedoch Zulage für
die Lieferung und den fachgerechten Einbau von
Dichtmanschetten für die  Rohreindichtung an Wand und
Boden. Einbau in die 1. Spachtelung einkleben und mit
der 2. Spachtelung
vollflächig in die Dichtschicht einbinden.

Ort:  wie in Hauptposition
Material:  SK- W TRICOM Dichtmanschette 140 x 140 mm
  oder gleichwertig

angebotenes Fabrikat:
'........................................'
  (vom Bieter einzutragen)

Zulage zu:  Pos. 1.4.5+6 und 1.4.9+10
Menge: 100,000 St

**1.4.19 Zulage - Dichtmanschetten Gully**
Zulage - Rohrkragenmanschetten Gully
wie in der Hauptposition beschrieben, jedoch Lieferung
und fachgerechter Einbau von Rohrkragenmanschetten für
die Eindichtung von Gullys, WC-Stutzen etc. Einbau in
die 1. Spachtelung einkleben und mit der 2. Spachtelung

vollflächig in die Dichtschicht einbinden.

Ort:  wie in Hauptposition
Material: Ardex SK 270 TRICOM Rohrkragenmanschette
  350x350 mm oder gleichwertig

angebotenes Fabrikat:
'........................................'
  (vom Bieter einzutragen)

Zulage zu:  Pos. 1.4.5+6
Menge: 30,000 St

**1.4.20 Zulage - Dehnzonenmanschetten Gully**
Zulage - Dehnzonenmanschetten Gully
wie in Position 1.3.4 beschrieben, jedoch Lieferung und
fachgerechter Einbau von Rohrkragenmanschetten für die
Eindichtung von Gullys, WC-Stutzen etc.

Ort:  wie in Hauptposition
Material:  Ardex SK -R  TRICOM Dehnzonenmanschette
  200x 200 mm oder gleichwertig

angebotenes Fabrikat:
'........................................'
  (vom Bieter einzutragen)

Zulage zu: Pos. 1.4.5+6
Menge: 5,000 St

**1.4.21 Zulage - Sonderverklebung**
Zulage - Sonderverklebung
Zulage für Sonderverklebung von Dichtmanschetten und
Dichtbändern
unmittelbar auf Metalluntergründe.

Ort:  Türzargen
Untergrund:  Leichtmetall, Stahl
Breite:  ca. 15 cm
Zulage zu: Pos. 1.4.5+6 und 1.4.9+10
Menge: 30,000 St

#### 1.5 Bodenbeläge

**1.5.1 Sauberlaufmatten (1,85 x 2,40 m)**
Sauberlaufmatten (1,85 x 2,40 m)
Liefern und verlegen von Sauberlaufmatten, aufrollbare,
strapazierfähige Fußmatte für aufliegende Verlegung.
Trägerprofile aus Edelstahl mit eingelassenen
Rauhhaar-Ripsstreifen und zusätzl. zwischen den
Profilen montierten Edelstahl-Kratzkanten. Einschl.
umlaufenden Rahmen, sonst lt. Angabe und Zeichnung
einschl. Anarbeiten des umlaufenden Belages an den
Fußmattenrahmen.
Ort:  EG Haupteingang - Südwest
Profilabstand:  4 mm
Mattenhöhe:  22 mm
Rahmenhöhe:  25 mm
Produkt:  EMCO Diplomat oder gleichwertig

Angebotenes Fabrikat:
'........................................'
  (vom Bieter einzutragen)

Rahmenmaterial:  Edelstahl
Rahmenaußenmaß: ca. 1,85 x 2,40 m
Farbton der Bürsten:  nach Wahl des Bauherrn
Hinweis:  der Bodenbelag ist vertieft auch
  unter dem Fußmattenrahmen zu verlegen
Menge: 1,000 St

**1.5.2 Sauberlaufmatten (1,85 x 1,55 m)**
Sauberlaufmatten (1,85 x 1,55 m)
wie vor, jedoch:

Ort:  EG Hintereingang - Nordost
Rahmenaußenmaß: ca. 1,85 x 1,55 m
Menge: 1,000 St

**1.5.3 Sauberlaufmatten (1,25 x 1,50 m)**
Sauberlaufmatten (1,25 x 1,50 m)
wie vor, jedoch:

Ort:  EG Eingang Treppenhaus 2 - Südost
Rahmenaußenmaß: ca. 1,25 x 1,50 m
Menge: 1,000 St

**1.5.4 Sauberlaufmatten (1,20 x 1,10 m)**
Sauberlaufmatten (1,20 x 1,10 m)
wie vor, jedoch:

Ort:  EG Eingang Treppenhaus 1 - Nordost
Rahmenaußenmaß: ca. 1,20 x 1,10 m
Menge: 1,000 St

**1.5.5 Sauberlaufmatten (1,20 x 1,10 m)**
Sauberlaufmatten (1,20 x 1,10 m)
wie vor, jedoch:

Ort:  EG Eingang Treppenhaus 3 - Südost
Rahmenaußenmaß: ca. 1,20 x 1,10 m
Menge: 1,000 St

**1.5.6 Abschneiden Randdämmstreifen**
Abschneiden Randdämmstreifen
Sach- und fachgerechtes abschneiden der überstehenden
bauseitigen Randdämmstreifen. Material wird Eigentum
des Anbieters und ist zu entfernen.
Ort: EG, OG
Menge: 600,000 m

**1.5.7 Bodenfliesen (Hellbeige - Nassbereich)**
Bodenfliesen (Hellbeige - Nassbereich)
Liefern und verlegen von Bodenfliesen, einschl.
Verfugung und Reinigung sowie aller Anschneidearbeiten
an die Umfassungswände.
Bodenbelag eben / mit Gefälle, in folgenden Bereichen:
Ort:  Beckenumgang Hallenbad / Barfußbereich
Untergrund: Verbundabdichtung auf Zementestrich
Art:  "Trockengepresste keramische Fliesen",
  nach DIN EN 14411, Gruppe B Ia, unglasiert (UGL) für
  Bodenbeläge im Innen- und
  Außenbereich (Feinsteinzeugfliesen), 1. Sorte,
  hergestellt innerhalb der EU
Nennmaß: 30 x 60 cm
Herstellmaß: 297 x 597 x 10,5 mm
Farbe:  Hellbeige
Oberfläche:  reliefiert, mit werkseitiger
Oberflächenvergütung
Design:  Schiefersteinoptik
Rutschhemmung:  R11 / B
Belastungsgruppe: 2
  Einschl. Verlegung im Fugenschnitt / Verband
  im Dünnbett gemäß DIN 18157
Verlegung: im Dünnbettmörtel ca. 3 mm stark mit
Flexkleber
Konstr.Stärke:  ca. 13 mm
Gefälle:  ca. 0 - 1,5 %
Fugenbreite:  ca. 3 - 4 mm
Besonderheit: alle verwendeten Materialien für
Heizestrich geeignet

Verlegematerial:
'........................................'
  (vom Bieter einzutragen)

Fugenmaterial:
'........................................'
  (vom Bieter einzutragen)
Segment / Serie:  Emotion
  AGROB-BUCHTAL Nr. 433412 oder gleichwertig

angebotenes Fabrikat:
'........................................'
  (vom Bieter einzutragen)
Menge: 270,000 m2

**1.5.8 Bodenfliesen (Hellbeige - Trockenbereich)**
Bodenfliesen (Hellbeige - Trockenbereich)
wie vor, jedoch:
Ort:  Windfang, Wartebereich, Stiefelgang
  Turnhalle: Treppenhaus 2
  Umkleide Lehrkraft, Bad Personal,
  WC Besucher Damen + Herren
Rutschhemmung:  R10 / A

Verlegematerial:
'........................................'
  (vom Bieter einzutragen)

Fugenmaterial:
'........................................'
  (vom Bieter einzutragen)

Segment / Serie:  Emotion
  AGROB-BUCHTAL Nr. 433408 oder gleichwertig

angebotenes Fabrikat:
'........................................'
  (vom Bieter einzutragen)
Menge: 130,000 m2

**1.5.9 Bodenfliesen (Mittelgrau - Nassbereich)**
Bodenfliesen (Mittelgrau - Nassbereich)
Liefern und verlegen von Bodenfliesen, einschl.
Verfugung und Reinigung sowie aller Anschneidearbeiten
an die Umfassungswände.
Bodenbelag eben / mit Gefälle, in folgenden Bereichen:
Ort:  Schwimmhalle: Umkleide Damen/Herren
Untergrund: Verbundabdichtung auf Zementestrich
Art:  "Trockengepresste keramische Fliesen",
  nach DIN EN 14411, Gruppe B Ia, unglasiert (UGL)
  für Bodenbeläge und Wandbekleidungen im
  Innen- und  Außenbereich (Feinsteinzeugfliesen),
  1. Sorte, hergestellt innerhalb der EU
Nennmaß: 30 x 60 cm
Herstellmaß: 297 x 597 x 10,5 mm
Farbe:  Mittelgrau
Oberfläche:  reliefiert, mit werkseitiger
Oberflächenvergütung
Rutschhemmung:  R11 / B
Belastungsgruppe: 2
  Einschl. Verlegung im Fugenschnitt / Verband
  im Dünnbett gemäß DIN 18157
Verlegung: im Dünnbettmörtel ca. 3 mm stark mit
Flexkleber
Konstr.Stärke:  ca. 13 mm
Gefälle:  ca. 0 - 1,5 %
Fugenbreite:  ca. 3 - 4 mm
Besonderheit: alle verwendeten Materialien für
Heizestrich geeignet

Verlegematerial:
'........................................'
  (vom Bieter einzutragen)

Fugenmaterial:
'........................................'
  (vom Bieter einzutragen)

Segment / Serie:  Emotion
  AGROB-BUCHTAL Nr. 433411 oder gleichwertig

angebotenes Fabrikat:
'........................................'
  (vom Bieter einzutragen)
Menge: 50,000 m2

**1.5.10 Bodenfliesen (Mittelgrau - Trockenbereich)**
Bodenfliesen (Mittelgrau - Trockenbereich)
wie vor, jedoch:
Ort:  Turnhalle: Umkleide Damen + Herren,
  Aufenthaltsraum Personal, Umkleide Personal
Nennmaß: 30 x 60 cm
Herstellmaß: 297 x 597 x 10,5 mm
Rutschhemmung:  R10 / A

Verlegematerial:
'........................................'
  (vom Bieter einzutragen)

Fugenmaterial:
'........................................'
  (vom Bieter einzutragen)

Segment / Serie:  Emotion
  AGROB-BUCHTAL Nr. 433407 oder gleichwertig

angebotenes Fabrikat:
'........................................'
  (vom Bieter einzutragen)
Menge: 80,000 m2

**1.5.11 Bodenfliesen (Basalt - Nassbereich)**
Bodenfliesen (Basalt - Nassbereich)
Liefern und verlegen von Bodenfliesen, einschl.
Verfugung und Reinigung sowie aller Anschneidearbeiten
an die Umfassungswände.
Bodenbelag eben / mit Gefälle, in folgenden Bereichen:
Ort:  Schwimmhalle und Hallenbad:
  WC Damen + Herren + Barrierefrei,
  Dusche Damen und Herren,
Untergrund: Verbundabdichtung auf Zementestrich
Art:  "Trockengepresste keramische Fliesen",
  nach DIN EN 14411, Gruppe B Ia, unglasiert (UGL) für
  Bodenbeläge im Innen- und
  Außenbereich (Feinsteinzeugfliesen), 1. Sorte,
  hergestellt innerhalb der EU
Nennmaß: 20 x 20 cm
Herstellmaß: 197 x 197 x 10,5 mm
Farbe:  Basalt
Oberfläche:  perlstic=gekörnt; mit werkseitiger
  Oberflächenvergütung
Rutschhemmung:  R12
Belastungsgruppe: 3
  Einschl. Verlegung im Fugenschnitt / Verband
  im Dünnbett gemäß DIN 18157
Verlegung: im Dünnbettmörtel ca. 3 mm stark mit
Flexkleber
Konstr.Stärke:  ca. 13 mm
Gefälle:  ca. 0 - 1,5 %
Fugenbreite:  ca. 3 - 4 mm
Besonderheit: alle verwendeten Materialien für
Heizestrich geeignet

Verlegematerial:
'........................................'
  (vom Bieter einzutragen)

Fugenmaterial:
'........................................'
  (vom Bieter einzutragen)

Segment / Serie:  Emotion
  AGROB-BUCHTAL Nr. 434332 oder gleichwertig

angebotenes Fabrikat:
'........................................'
  (vom Bieter einzutragen)
Menge: 60,000 m2

**1.5.12 Bodenfliesen (Basalt - Trockenbereich)**
Bodenfliesen (Basalt - Trockenbereich)
wie vor, jedoch:
Ort:  Turnhalle: WC Damen + Herren,
  Bad Personal, WC Besucher Damen + Herren
Nennmaß: 20 x 20 cm
Herstellmaß: 197 x 197 x 10,5 mm
Rutschhemmung:  R10 / A

Verlegematerial:
'........................................'
  (vom Bieter einzutragen)

Fugenmaterial:
'........................................'
  (vom Bieter einzutragen)

Segment / Serie:  Emotion
  AGROB-BUCHTAL Nr. 434326 oder gleichwertig

angebotenes Fabrikat:
'........................................'
  (vom Bieter einzutragen)
Menge: 45,000 m2

**1.5.13 Zulage für Schrägschnitte**
Zulage für Schrägschnitte
Zulage zu vorigen Fliesenhauptpositionen für
Schrägschnitte zur paßgenauen Anarbeitung an schräg
verlaufende Bauteile.
Verarbeitung: mittels Naßschnitt, einschl. Anfasung
Menge: 200,000 m

**1.5.14 Sockelbekleidung als Wischsockel (Hellbeige)**
Sockelbekleidung als Wischsockel (Hellbeige)
Sockelbekleidung, als Wischsockel oberhalb der
Hohlkehlen m Dünnbett gemäß DIN 18157 verlegt in
folgenden Bereichen:
Ort:  Windfang, Wartebereich, Stiefelgang
  Hallenbad: Barfußbereich Allgemein,
  Schwimmmeister, Erste-Hilfe-Raum,
  Turnhalle: Treppenhaus 1 - 3
Material:  "Trockengepresste keramische Fliesen"
  DIN EN 14411, Gruppe BIa, unglasiert (UGL) für
  Bodenbeläge und Wandbekleidungen im Innen- und
  Außenbereich (Feinsteinzeugfliesen), 1. Sorte,
  hergestellt innerhalb der EU
Nennmaß: 7 x 60 cm
Herstellmaß: 70 x 597 x 10,5 mm
Sockelhöhe: ca. 7 cm (inkl. Hohlkehle), 1,67 Stück/m
Farbe:  Hellbeige
Oberfläche:  matt, unglasiert, eben,
  mit werkseitiger Oberflächenvergütung,
  im Dünnbett gemäß DIN 18157 verlegt
Fugenbreite:  3 mm

Verlegematerial:
'........................................'
  (vom Bieter einzutragen)

Fugenmaterial:
'........................................'
  (vom Bieter einzutragen)

Segment / Serie:  Emotion
  AGROB-BUCHTAL Nr. 433804 oder gleichwertig

angebotenes Fabrikat:
'........................................'
  (vom Bieter einzutragen)
Menge: 180,000 m

**1.5.15 Sockelbekleidung als Wischsockel (Mittelgrau)**
Sockelbekleidung als Wischsockel (Mittelgrau)
Sockelbekleidung, als Wischsockel oberhalb der
Hohlkehlen m Dünnbett gemäß DIN 18157 verlegt in
folgenden Bereichen:
Ort:  Personal: Aufenthaltsraum, Umkleide
Material:  "Trockengepresste keramische Fliesen"
  DIN EN 14411, Gruppe BIa, unglasiert (UGL) für
  Bodenbeläge und Wandbekleidungen im Innen- und
  Außenbereich (Feinsteinzeugfliesen), 1. Sorte,
  hergestellt innerhalb der EU
Nennmaß: 7 x 60 cm
Herstellmaß: 70 x 597 x 10,5 mm
Sockelhöhe: ca. 7 cm (inkl. Hohlkehle), 1,67 Stück/m
Farbe:  Mittelgrau
Oberfläche:  matt, unglasiert, eben,
  mit werkseitiger Oberflächenvergütung,
  im Dünnbett gemäß DIN 18157 verlegt
Fugenbreite:  3 mm

Verlegematerial:
'........................................'
  (vom Bieter einzutragen)

Fugenmaterial:
'........................................'
  (vom Bieter einzutragen)

Segment / Serie:  Emotion
  AGROB-BUCHTAL Nr. 433803 oder gleichwertig

angebotenes Fabrikat:
'........................................'
  (vom Bieter einzutragen)
Menge: 70,000 m

**1.5.16 Sockelbekleidung als Wischsockel (Basaltgrau)**
Sockelbekleidung als Wischsockel (Basaltgrau)
Sockelbekleidung, als Wischsockel oberhalb der
Hohlkehlen im Dünnbett gemäß DIN 18157 verlegt in
folgenden Bereichen:
Ort:  Beckenumgang Hallenbad
Material:  "Trockengepresste keramische Fliesen"
  DIN EN 14411, Gruppe BIa, unglasiert (UGL) für
  Bodenbeläge und Wandbekleidungen im Innen- und
  Außenbereich (Feinsteinzeugfliesen), 1. Sorte,
  hergestellt innerhalb der EU
Nennmaß: 7 x 60 cm
Herstellmaß: 70 x 597 x 10,5 mm
Sockelhöhe: ca. 7 cm (inkl. Hohlkehle), 1,67 Stück/m
Farbe:  Basaltgrau
Oberfläche:  matt, unglasiert, eben,
  mit werkseitiger Oberflächenvergütung,
  im Dünnbett gemäß DIN 18157 verlegt
Fugenbreite:  3 mm

Verlegematerial:
'........................................'
  (vom Bieter einzutragen)

Fugenmaterial:
'........................................'
  (vom Bieter einzutragen)

Segment / Serie:  Emotion
  AGROB-BUCHTAL Nr. 433821 oder gleichwertig

angebotenes Fabrikat:
'........................................'
  (vom Bieter einzutragen)
Menge: 10,000 m

**1.5.17 Zulage - Anarbeiten an Bodenrinnen**
Zulage - Anarbeiten an Bodenrinnen
Zulage für das Anarbeiten der Bodenbeläge an
Entwässerungsrinnen im Bodenbelag inkl. Zuschnitt aller
Platten
Anarbeiten an: Bodenrinnen, Schlitzrinnen
Zulage zu: alle Bodenbelagspositionen
Menge: 40,000 m

**1.5.18 Zulage - Anarbeiten an Bodengullys**
Zulage - Anarbeiten an Bodengullys
Zulage für Anarbeiten der Bodenbeläge an Einbauteile
Anarbeiten an Bodengullys DN 100 im Gefälle mind. 2%
inkl. aller Zuschnitte der Platteninkl.höhengenauer
Einpassung der Abdeckroste in Zusammenarbeit mit der
Sanitärfirma.
Zulage zu:  alle Bodenbelagspositionen
Menge: 15,000 St

**1.5.19 Zulage Gefälletrichter**
Zulage Gefälletrichter
Zulage für die Herstellung von "Gefälletrichtern",zur
Einfassung einzelner
Bodenabläufe.
Ausformung und Gefälle nach Plan, bzw. Vorgabe des
Architekten,
einschl. sämtlicher konisch verlaufender Zuschnitte zur
Herstellung
der entsprechenden Gefälleumbrüche.
Größe:  ca. 20 x 20 cm
Zulage zu: alle Bodenbelagspositionen;
  Pos.1.5.18
Menge: 15,000 St

**1.5.20 Zulage für Schrägschnitte**
Zulage für Schrägschnitte
Zulage für schräg verlaufende Zuschnitte, zur
Herstellung aller Gefälleumbrüche und zur paßgenauen
Anarbeitung an den schrägverlaufenden Übergängen in den
Bodenflächen.

Verarbeitung: durch Naßschnitte (Doppelschnitte),
  einschl. Anfasung
Zulage zu: Pos. 1.5.7 + 9 + 11
Menge: 100,000 m

**1.5.21 Zulage für Schrägschnitte**
Zulage für Schrägschnitte
Zulage für schräg verlaufende Zuschnitte, zur
Herstellung aller Gefälleumbrüche und zur paßgenauen
Anarbeitung an den schräg verlaufenden Übergängen in
den Bodenflächen.

Verarbeitung: durch Naßschnitte (Doppelschnitte),
  einschl. Anfasung
Zulage zu: Pos. 1.5.8 + 10 + 12
Menge: 30,000 m

**1.5.22 Zulage für Anarbeiten an Einbauteile in Sanitärräumen**
Zulage für Anarbeiten an Einbauteile in Sanitärräumen
Zulage für das Anarbeiten der Bodenbeläge an
Einbauteile im Gefälle 2%, inkl. Zuschnitt aller
Platten.
Größe:  20x20 cm, bis 1,0 x1,0m

Zulage zu: alle Bodenbelagspositionen
Menge: 10,000 St

**1.5.23 Zulage für Anarbeiten an Einbauteile in Sanitärräumen**
Zulage für Anarbeiten an Einbauteile in Sanitärräumen
Zulage für das Anarbeiten der Bodenbeläge an
Einbauteile im Gefälle 2%, inkl. Zuschnitt aller
Platten.
Größe:  DN 50 bis DN 125

Zulage zu : allen Bodenbelagspositionen
Menge: 10,000 St

**1.5.24 Anschluss / Abschluss alter Beckenkopf**
Anschluss / Abschluss alter Beckenkopf
Ausgleichen des Randbereiches des "alten Beckenkopfes"
mit Ausgleichsmörtel aus Epoxidharz, einseitig an
Bestand angefugt;
Ort:  Beckenkopf / Rand zum Beckenumgang
Höhe:  ca. 90 mm
Material:  Ardex WA oder gleichwertig
Auftrag:  im Mittel 10 mm
  Ø 5 - 15 mm Ausgleich

  '........................................'
  (verwendetes Material v. Bieter einzutragen)
Menge: 70,000 m

**1.5.25 Anarbeiten Bodenbelag an Beckenkopfbereich**
Anarbeiten Bodenbelag an Beckenkopfbereich
Bodenbelag im Beckenkopfbereich zwischen bestehendem
Beckenkopf
und neuem Belag des Beckenumganges anarbeiten /
einschneiden.

Herstellung:  mittels Naßschnitt, einschl. Anfasung
Anarbeiten der Pos.: 1.5.7
Segment / Serie:  Emotion
  AGROB-BUCHTAL Nr. 433412 oder gleichwertig

angebotenes Fabrikat:
'........................................'
  (vom Bieter einzutragen)
Menge: 70,000 m

**1.5.26 Zulage Epoxidfuge Bodenbelag**
Zulage Epoxidfuge Bodenbelag
Zulage für das Ausfugen von Bodenbelägen mit
hochbelastbarer,
chemiekalienbeständiger Epoxi-Fuge mit feiner und
glatter
Fugenoberfläche;
Ort:  Beckenumgang / Duschbereich
Material:  Epoxi Fuge z.B. Ardex RG 12 1-6

angebotenes Fabrikat:
'........................................'
  (vom Beiter einzutragen)

Zulage zu:  Pos. 1.5.7, 1.5.9 und 1.5.11
Menge: 385,000 m2

#### 1.6 Wandbekleidungen

**1.6.1 Wandfliesen Mittelgrau (- 1,20m)**
Wandfliesen Mittelgrau (- 1,20m)
Liefern und verlegen von Wandfliesen einschl. Verfugung
und Reinigung sowie aller Anschneidearbeiten an d.
begrenzenden Flächen und Bauteile.
Verlegung im Dünnbett gemäß DIN 18157.
Sonst in fertiger und fachgerechter Leistung.

Wandbekleidung: linear, 2-Reihen, Höhe 1,20m,
Ort:  Hallenbad:
  Umkleide Damen + Herren, Lehrkraft
  Turnhalle:
  Umkleide Damen + Herren, Aufenthalt, Lehrkraft
Wandhöhe: ca. 2,65 - 2,75 m
Fliesenhöhe: bis 1,20 m (zwei Reihen, senkrecht
verlegt)
Untergrund: Kalkzementputz PG II
Material:  "Trockengepresste keramische Fliesen",
  nach DIN EN 14411, Gruppe B Ia, unglasiert (UGL) für
  Wandbekleidungen im Innenbereich
(Feinsteinzeugfliesen),
  1. Sorte,
  Hergestellt innerhalb der EU
Nennmaß: 30 x 60 cm
Herstellmaß: 297 x 597 x 10,5 mm
Fugenbreite: ca. 3 mm
Qualität:  Feinsteinzeugfliese
Design:  Geschliffene Schiefersteinoptik mit weichen
 Strukturverläufen.
Oberfläche:  eben,mit werkseitiger
Oberflächenvergütung.
Farbton:  Mittelgrau
Segment / Serie:  Emotion
  AGROB Buchtal Nr. 433403
  oder gleichwertig

  '........................................'
  (angebotenes Fabrikat vom Bieter einzutragen)

Verlegematerial:
'........................................'

Fugenmaterial:
'........................................'
Menge: 100,000 m2

**1.6.2 Wandfliesen Mittelgrau (- 1,20m) wie vor**
Wandfliesen Mittelgrau (- 1,20m) wie vor
liefern und verlegen von Wandfliesen wie vor, jedoch
direkt auf bestehende Wandfliesen verklebt,
einschließlich
geeignetem Haftgrund.

Untergrund:  bestehende Wandfliesen

Haftgrund:  '........................................'
  (verw. Material v. Bieter einzutragen)
Farbton:  Mittelgrau
Segment / Serie:  Emotion
  AGROB Buchtal Nr. 433403
  oder gleichwertig

  '........................................'
  (angeb. Fabrikat vom Bieter einzutragen)

Verlegematerial:
'........................................'

Fugenmaterial:
'........................................'
Menge: 50,000 m2

**1.6.3 Wandfliesen Hellbeige (- 1,20m)**
Wandfliesen Hellbeige (- 1,20m)
Liefern und verlegen von Wandfliesen einschl. Verfugung
und Reinigung
sowie aller Anschneidearbeiten an d. begrenzenden
Flächen und Bauteile.
Verlegung im Dünnbett gemäß DIN 18157.
Sonst in fertiger und fachgerechter Leistung.

Wandbekleidung: linear, 2-Reihen, Höhe 1,20m
Ort:  Hallenbad/Turnhalle:
  Windfang, Stiefelgang
Wandhöhe: ca. 2,65 - 2,75 m
Fliesenhöhe: bis 1,20 m (zwei Reihen, senkrecht
verlegt)
Untergrund: Kalkzementputz PG II
Material:  "Trockengepresste keramische Fliesen",
  nach DIN EN 14411, Gruppe B Ia, unglasiert (UGL) für
  Wandbekleidungen im Innenbereich
(Feinsteinzeugfliesen),
  1. Sorte,
  Hergestellt innerhalb der EU
Nennmaß: 30 x 60 cm
Herstellmaß: 297 x 597 x 10,5 mm
Fugenbreite: ca. 3 mm
Qualität:  Feinsteinzeugfliese
Design:  Geschliffene Schiefersteinoptik mit weichen
 Strukturverläufen.
Oberfläche:  eben,mit werkseitiger
Oberflächenvergütung.
Farbton:  Hellbeige
Segment / Serie:  Emotion
  AGROB Buchtal Nr. 433404
  oder gleichwertig

  '........................................'
  (angebotenes Fabrikat v. Bieter einzutragen)

Verlegematerial:
'........................................'

Fugenmaterial:
'........................................'
Menge: 60,000 m2

**1.6.4 Wandfliesen Hellbeige (- 1,20m) wie vor**
Wandfliesen Hellbeige (- 1,20m) wie vor
liefern und verlegen von Wandfliesen wie vor, jedoch
direkt auf bestehende Wandfliesen verklebt,
einschließlich
geeignetem Haftgrund.

Untergrund:  bestehende Wandfliesen

Haftgrund:  '........................................'
  (verw. Material v. Bieter einzutragen)
Farbton:  Hellbeige
Segment / Serie:  Emotion
  AGROB Buchtal Nr. 433404
  oder gleichwertig

  '........................................'
  (angebotenes Fabriakt v. Bieter einzutragen)

Verlegematerial:
'........................................'

Fugenmaterial:
'........................................'
Menge: 60,000 m2

**1.6.5 Wandfliesen Basalt (- 1,20m)**
Wandfliesen Basalt (- 1,20m)
Liefern und verlegen von Wandfliesen einschl. Verfugung
und Reinigung
sowie aller Anschneidearbeiten an d. begrenzenden
Flächen und Bauteile.
Verlegung im Dünnbett gemäß DIN 18157.
Sonst in fertiger und fachgerechter Leistung.

Wandbekleidung: linear, 2-Reihen, Höhe 1,20m
Ort:  Hallenbad/Turnhalle:
  Windfang, Stiefelgang
Wandhöhe: ca. 2,65 - 2,75 m
Fliesenhöhe: bis 1,20 m (zwei Reihen, senkrecht
verlegt)
Untergrund: Kalkzementputz PG II
Material:  "Trockengepresste keramische Fliesen",
  nach DIN EN 14411, Gruppe B Ia, unglasiert (UGL) für
  Wandbekleidungen im Innenbereich
(Feinsteinzeugfliesen),
  1. Sorte,
  Hergestellt innerhalb der EU
Nennmaß: 30 x 60 cm
Herstellmaß: 297 x 597 x 10,5 mm
Fugenbreite: ca. 3 mm
Qualität:  Feinsteinzeugfliese
Design:  Geschliffene Schiefersteinoptik mit weichen
 Strukturverläufen.
Oberfläche:  eben,mit werkseitiger
Oberflächenvergütung.
Farbton:  Basalt
Segment / Serie:  Emotion
  AGROB Buchtal Nr. 433430
  oder gleichwertig

  '........................................'
  (angebotenes Fabrikat v. Bieter einzutragen)

Verlegematerial:
'........................................'

Fugenmaterial:
'........................................'
Menge: 40,000 m2

**1.6.6 Wandfliesen Basalt (- 1,20m) wie vor**
Wandfliesen Basalt (- 1,20m) wie vor
liefern und verlegen von Wandfliesen wie vor, jedoch
direkt auf bestehende Wandfliesen verklebt,
einschließlich
geeignetem Haftgrund.

Untergrund:  bestehende Wandfliesen

Haftgrund:  '........................................'
  (verw. Material v. Bieter einzutragen)
Farbton:  Basalt
Segment / Serie:  Emotion
  AGROB Buchtal Nr. 433430
  oder gleichwertig

  '........................................'
  (angebotenes Fabrikat v. Bieter einzutragen)

Verlegematerial:
'........................................'

Fugenmaterial:
'........................................'
Menge: 20,000 m2

**1.6.7 Wandfliesen weiss (30 x 60 cm)**
Wandfliesen weiss (30 x 60 cm)
Liefern und verlegen von Wandfliesen einschl. Verfugung
und Reinigung
sowie aller Anschneidearbeiten an d. begrenzenden
Flächen und Bauteile.
Sonst in fertiger und fachgerechter Leistung.

Ort:  Hallenbad:  WC Damen + Herren + Barrierefrei,
  Dusche Damen und Herren,
  Turnhalle:  WC Damen + Herren,
  Dusche Damen und Herren, Bad Lehrkraft
  Bad Personal, WC Besucher Damen + Herren
Wandhöhe: ca. 2,65 - 2,75 m
Verlegung: linear, raumhoch
Untergrund: Kalkzementputz PG II - Verbundabdichtung

Material:  "Trockengepresste keramische Fliesen"
  DIN EN 14411, Gruppe BIII, glasiert (GL) für
Wandbekleidungen im Innenbereich (Steingutfliesen),
  1. Sorte,
  Hergestellt innerhalb der E
Nennmaß: 30 x 60 cm
Herstellmaß: 297 x 597 x 8 mm
Farbe:  neutral 10 (aktivweiss) ähnlich RAL 9003
Oberfläche:  eben, mit veredelter, photokathalytisch
aktiver Oberfläche
Design:  Unifarben glasiert, seidenmatt
  Verlegung im Dünnbett gemäß DIN 18157
Fugenbreite: ca. 3 mm
Segment / Serie:  Plural
  AGROB-BUCHTAL Nr. 760-2120 H oder gleichwertig

  '........................................'
  (angebotenes Fabrikat v. Bieter einzutragen)

Verlegematerial:
'........................................'

Fugenmaterial:
'........................................'
Menge: 200,000 m2

**1.6.8 Wandfliesen weiss ( 30 x 60 cm) wie vor,**
Wandfliesen weiss ( 30 x 60 cm) wie vor
liefern und verlegen von Wandfliesen wie vor, jedoch
direkt auf bestehende Wandfliesen verklebt,
einschließlich
geeignetem Haftgrund.

Untergrund:  bestehende Wandfliesen

Haftgrund:  '........................................'
  (verw. Material v. Bieter einzutragen)

Farbton:  weiss
Segment / Serie:  Plural
  AGROB-BUCHTAL Nr. 760-2120 H oder gleichwertig

  '........................................'
  (angebotenes Fabrikat v. Bieter einzutragen)

Verlegematerial:
'........................................'

Fugenmaterial:
'........................................'
Menge: 40,000 m2

**1.6.9 Wandfliesen weiss ( 30 x 60 cm) wie vor,**
Wandfliesen weiss ( 30 x 60 cm) wie vor
liefern und verlegen von Wandfliesen wie vor, jedoch
direkt auf Zementbords der Vorwandinstallation,
einschließlich
geeignetem Haftgrund.

Untergrund:  Zementbord - Installationswände

Haftgrund:  '........................................'
  (verw. Material v. Bieter einzutragen)
Farbton:  weiss
Segment / Serie:  Plural
  AGROB-BUCHTAL Nr. 760-2120 H oder gleichwertig

  '........................................'
  (angebotenes Fabrikat v. Bieter einzutragen)

Verlegematerial:
'........................................'

Fugenmaterial:
'........................................'
Menge: 100,000 m2

**1.6.10 Zulage Wandfliesen farbig ( 30 x 60 cm)**
Zulage Wandfliesen farbig ( 30 x 60 cm)
liefern und verlegen von Wandfliesen wie vor, jedoch
in verschiedenen Farben bei Akzentflächen oder in
Teilflächen / Bordüren
als Zulage für farbige Ausführung.
Ort:  verschiedene Räume
Zullage zu: 1.6.7 - 9
Farbton:  alle RAL /NCS Code´s lt. Farbkarte
Segment / Serie:  Plural
  AGROB-BUCHTAL
  oder gleichwertig

  '........................................'
  (angebotenes Fabriakt v. Bieter einzutragen)

Verlegematerial:
'........................................'

Fugenmaterial:
'........................................'
Menge: 60,000 m2

**1.6.11 Edelstahl V4a - Eckschutzschienen**
Edelstahl V4a - Eckschutzschienen
Liefern und verlegen von
Edelstahl-V4a-Eckschutzschienen nach Herstellervorschrift für Außenkanten bei Fliesenbelägen an
Wänden. Sonst in fertiger und fachgerechter Leistung.
Ort: EG + OG, Geflieste Räume
 Edelstahlschienen abgerundet
Fabrikat: Schlüter oder gleichwertig
Material: Edelstahl V4a
Stärke: 10 mm

Gew. Fabr.: '........................................' (vom Bieter einzutragen)
Menge: 50,000 m

**1.6.12 Zulage für Installationsaussparungen**
Zulage für Installationsaussparungen
Zulage zum Verfliesen von Wandflächen für das sach- und
fachgerechte Herstellen von Aussparungen im
Fliesenbelag für Installationsdurchführungen.
Sonst in fertiger und fachgerechter Leistung und laut
Angabe.
Ort:  EG + OG, Wandfliesen
Aussparungen für: WC-Ablauf, Waschtischablauf,
Heizungsrohre,
  Spülkasten-Taste,Waschtischwasserversorgung,
  Duscharmatur etc.
Zulage zu: allen Wandfliesen-und Verlegepositionen.
Einzelgrößen:  1 " bis 2 1/2 " bzw. DN 50 bis DN 100
Menge: 300,000 St

**1.6.13 Zulage Anarbeiten an Einbauteile**
Zulage Anarbeiten an Einbauteile
Zulage für das Anarbeiten der Wandbekleidung an
- Einbauteile
- Waschtische, Spülbecken, Wannen etc.
- Aussparungen im Belag (z. B. Öffnungen,
Rohrdurchführungen)
  von mehr als 0,1m² Einzelgröße
Menge: 60,000 St

#### 1.7 Bewegungsfugen

**1.7.1 Kantenschutzprofile**
Kantenschutzprofile
Liefern und Einbau von Kantenschutzprofilen.
Einzellängen unterschiedlich inkl. aller Zuschnitte und
Gehrungsschnitten an den Ecken.
Einbauort: an allen Eckausbildungen senk- und waagrecht
einbauen
Fabrikat:  Schlüter Rondec E, oder gleichwertiger Art
für Fliesenstärke: 10,5 mm
Menge: 300,000 m

**1.7.2 Kantenschutzprofile**
Kantenschutzprofile
Liefern und Einbau von Kantenschutzprofilen.
Einzellängen unterschiedlich inkl. aller Zuschnitte und
Gehrungsschnitten an den Ecken.
Einbauort: an allen Eckausbildungen senk- und waagrecht
einbauen
Fabrikat:  Schlüter Rondec E, oder gleichwertiger Art
für Fliesenstärke: 8 mm
Menge: 100,000 m

**1.7.3 Edelstahl-Fertigfugenprofile**
Edelstahl-Fertigfugenprofile
Edelstahl-Fertigfugenprofile für Bewegungsfugen, mit
Dehnzone
aus Kunststoff, in Dünnbettbelägen liefern und
fachgerecht einbauen.
Ort:  Beckenkopf  ca. 70 m
  Sonstige Fugen  ca. 100 m
Farbe:  grau, braun, beige (in verschiedenen Farben)
Höhe:  10-12,5 mm
Breite:  15 mm
System:  Schlüter-DILEX-EKSN V 4 A

  '........................................'
  (angebotenes Fabrikat v. Bieter einzutragen)
Menge: 175,000 m

**1.7.4 Bewegungsfugenversiegelung (6 x 12 mm)**
Bewegungsfugenversiegelung (6 x 12 mm)
Bewegungsfugenversiegelung im Bereich der
Wand/Bodenanschlüsse, 10mm breiter
Feldbegrenzungsfugen, Randfugen, etc., mit Silikon
einschl. Fugensäuberung, abkleben der Ränder,
Flankenprimerung,
Vorfüllung mit geschlossenzelliger
PE-Schaumstoffschnur, sowie
einbringen und glätten der Dichtmasse.
Farbe:  grau, weiss, beige (in verschiedenen Farben).
Fugenquerschnitt: 6 x 12 mm (Breite/Tiefe)
Eigenschaften: - wasserbeständig
  - chlorbeständig
  - schwimmbadgeeignet
System:  Sika Sil - Pool oder gleichwertig

  '........................................'
  (angebotenes Fabrikat v. Bieter einzutragen)
Menge: 250,000 m

**1.7.5 Bewegungsfugenversiegelung (10 x 15 mm)**
Bewegungsfugenversiegelung (10 x 15 mm)
Bewegungsfugenversiegelung im Bereich der
Wand/Bodenanschlüsse, 10mm breiter
Feldbegrenzungsfugen, Randfugen, etc., mit Silikon
einschl. Fugensäuberung, abkleben der Ränder,
Flankenprimerung,
Vorfüllung mit geschlossenzelliger
PE-Schaumstoffschnur, sowie
einbringen und glätten der Dichtmasse.
Farbe:  grau, braun, beige (in verschiedenen Farben).
Fugenquerschnitt: 10 x 15 mm (Breite/Tiefe)
Eigenschaften: - wasserbeständig
  - chlorbeständig
  - schwimmbadgeeignet
System:  Sika Sil - Pool oder gleichwertig

  '........................................'
  (angebotenes Fabrikat v. Bieter einzutragen)
Menge: 750,000 m

**1.7.6 Bewegungsfugenversiegelung (15 x 15 mm)**
Bewegungsfugenversiegelung (15 x 15 mm)
Bewegungsfugenversiegelung im Bereich der
Wand/Bodenanschlüsse, 10mm breiter
Feldbegrenzungsfugen, Randfugen, etc., mit Silikon
einschl. Fugensäuberung, abkleben der Ränder,
Flankenprimerung,
Vorfüllung mit geschlossenzelliger
PE-Schaumstoffschnur, sowie
einbringen und glätten der Dichtmasse.
Farbe:  grau, braun, beige (in verschiedenen Farben).
Fugenquerschnitt: 15 x 15 mm (Breite/Tiefe)
Eigenschaften: - wasserbeständig
  - chlorbeständig
  - schwimmbadgeeignet
System:  Sika Sil - Pool oder gleichwertig

  '........................................'
  (angebotenes Fabrikat v. Bieter einzutragen)
Menge: 150,000 m

**1.7.7 Belagabschlußprofil**
Belagabschlußprofil
Herstellen, liefern und Einbauen von
Belagabschlußprofilen
Einbauort: In Türbereichen in allen Geschossen
Material:  Edelstahl V4A
Profil:  Höhe bis 10 mm
Ausführung. in verschiedenen Einzellängen
  incl. aller Anschlüsse, Gehrungsschnitte und
Befestigungen
  l =  ca. 70 bis 2,00 m
Menge: 20,000 m

**1.7.8 Winkelschiene**
Winkelschiene
Herstellen, liefern und  Einbau von Winkelschienen als
Belagabschluß.
Einbauort:  in allen Bauteilen und Geschossen im
Türbereich bei Höhen  versatz von Bodenoberflächen
Material:  Edelstahl  V4A Profil
Winkelprofil: 40 / 30 / 2 mm
Ausführung: in versch. Längen im Türbereich
kantenbündig mit OKF des  anschließenden um 10 -15 mm
höheren Bodenbelag
Oberfläche: geschliffen, Korn 240, incl. Anpassen an
Türzargen
  inkl. Einarbeitung( Einfräsen) in Estrich mit
Epoxidharz
Länge:  0,70 bis 2,00 m
Menge: 20,000 m

#### 1.8 Regiearbeiten

*Hinweis*
Regiearbeiten
Für einzeln nicht erfaßbare Arbeiten,
Unvorhergesehenes, Beihilfen und
Regie, einschl. aller Zuschläge, Auslösungen und
Fahrtgelder, jedoch nur
auf Anordnung der Bauleitung und gegen täglichen
Nachweis werden
angenommen.

**1.8.1 Vorarbeiterstunden einschl. aller Zuschläge**
Menge: 35,000 h

**1.8.2 Facharbeiterstunden einschl. aller Zuschläge**
Menge: 35,000 h

**1.8.3 Bauhelferstunden einschl. aller Zuschläge**
Menge: 30,000 h
